# Ausbau Haus der Begegnung Amt Brüssow
Angebotsaufforderung (GAEB DA XML 3.2, DA83)
Projekt: 2025-...
Währung: EUR
Erstellt mit: GXML Toolbox V3.3 R20220330, ORCA AVA 26 26.00.01, 04.03.2026

## Vorbemerkungen
Allgemein

Im Zuge der Um- und Ausbauarbeiten des Multikomplex Brüssow sollen u.a. Fliesenarbeiten in den Toilettenbereichen ausgeführt werden.

Da der Bereich des Obergeschosses bereits größtenteils fertiggestellt ist, können die Arbeiten in diesem Bereich ohne Rücksicht auf die vorbereitenden Gewerke (nach der Aufheizphase des Fussbodens ) ausgeführt werden.

Es muss damit gerechnet werden, dass die Arbeiten im Erdgeschoss zu einem späteren Zeitpunkt ausgeführt werden müssen.

Im Erdgeschoss befinden sich verschiedene Dienstleister, die während der Ausbauarbeiten im Gebäude verbleiben sollen. Die Einschränkungen für diese Nutzer müssen so gering wie möglich gehalten werden.

Es wird empfohlen eine Objektbesichtigung vor der Angebotsertsellung vorzunehmen.

Für die angebotene Leistung übernimmt der Bieter die Verpflichtung der Vollständigkeit, d.h. Leistungen, die sich mit der Ausführung der angefragten Position zwangsläufig ergeben, hat er mit einzukalkulieren, auch wenn diese im Leistungsverzeichnis nicht ausdrücklich erwähnt sind.

## 09 Fliesenarbeiten

### Titel 01 Erdgeschoss

**01.1 Abdichtung, Böden**
Abdichtung für Böden durch Aufbringen einer flüssigen Dichtungsfolie auf trockene Estrichflächen; Ausführung zweilagig, kreuzweise beschichtet. In die obere Lage Quarzsand, Korngröße von 0,7 bis 1,2 mm als Haftbrücke für Dickbettmörtel oder Fliesenbelag im Dünnbett.
Menge: 65,000 m²

**01.2 Abdichtung, Anschluss Wand/Boden**
Abdichtung an Wand-/Bodenanschluss herstellen.Dichtband
an den Anschlussbereichen in die frische Spachtelung einlegen, Überlappungen ausführen, eingeklebtes Band mit frischem Dichtkleber überspachteln.
Menge: 55,000 m

**01.3 Untergrund mit Tiefengrund vorbereiten**
Untergrund mit Tiefengrundanstrich vollflächig vorbereiten.
Menge: 290,000 m²

**01.4 Abdichtung Wand/Boden mit Epoxidharz**
Abdichtung von Wand-und Bodenflächen mit einer Epoxidharzabdichtung auf trockenen Putzflächenbzw. Trockenbauwänden. Oberfläche muss geeignet sein für Fliesenbekleidungen. Ausführung in fertiger Leistung.
Menge: 55,000 m²

**01.5 Abdichtung Wand/Boden zementär**
Abdichtung von Wand-und Bodenflächen mit einer Dischtschlämme auf trockenen Putzflächen bzw. Trockenbauwänden. Oberfläche muss geeignet sein für Fliesenbekleidungen. Ausführung in fertiger Leistung.
Menge: 55,000 m²

**01.6 Rohrdurchgang eindichten**
Rohrdurchgang im Spritzwasserbereich mit Dichtmanschette eindichten, Dichtmanschette in die frische Spachtelung einkleben und mit Dichtkleber überspachteln.
Menge: 50,000 St

**01.7 Zulage für Bohrungen**
Zulage für das Herstellen von Bohrungen für Lichtschalter/ Stekdosen usw.
Menge: 50,000 St

**01.8 Wandfliesen, hell, Dünnbett**
Wandbekleidung, aus keramischen Fliesen, weiß, hell getönt oder farbig, in Innenräumen auf verlegefertigen Untergrund im Dünnbett mit hydraulisch erhärtendem Dünnbettmörtel verlegen.

Farbe: nach Wahl des Auftraggebers (es müssen mindestens 5 Muster vorgelegt werden !!! )

Format  : bis max. 30/60 cm (nach Wahl AG)
Oberfläche  : eben/halbmatt
Fliesenpreis je m²  : bis 30,00€ netto
Menge: 110,000 m²

**01.9 Eckschutzwinkel, Kunststoff**
Eckschutzwinkel, Kunststoff, an horizontalen und vertikalen Kanten.
Farbe: weiß oder hell getönt (passend zum Fliesenbelag)
Menge: 80,000 m

**01.10 Fugenverschluss, innen, Silikon**
Fugenverschluss in Innenräumen, an allen horizontalen und vertikalen Wand- und Bodenanschlüssen sowie an Türbekleidungen, einschl. Vorreinigung und Hinterfüllung der Fugen.
Fugenbreite : 6-8 mm i.M.
Fugenfarbe : nach Wahl AG (passend zum Fliesenbelag Fugendichtmasse : Silikon
Menge: 500,000 m

**01.11 Fugenverschluss, innen, Acryl**
Fugenverschluss in Innenräumen, an allen horizontalen und vertikalen Wand- und Bodenanschlüssen sowie an Türbekleidungen, einschl. Vorreinigung und Hinterfüllung der Fugen.
Fugenbreite  :  6-8 mm i.M.
Fugenfarbe  :  nach Wahl AG (passend zum Fliesenbelag)
Fugendichtmasse :  Acryl
Menge: 500,000 m

**01.12 Bodenfliesen R10, Dünnbett, bis 30/60**
Bodenbelag aus keramischen Fliesen, in Innenräumen auf verlegefertigen Zementestrich mit hydraulisch erhärtendem Dünnbettmörtel.

Farbe: nach Wahl des Auftraggebers (es müssen mindestens 5 Muster (Farben) vorgelegt werden !!!)

Format  : 20/20,30/60 bis max. 60/60(nach Wahl AG)
Oberfläche  : R10
Fliesenpreis je m²  : bis 30,00€ netto
Menge: 160,000 m²

**01.13 Sockelfliesen passend zu den Bodenfliesen**
Sockelfliesen, passend zu den Bodenfliesen, in Innenräumen verlegen.

Passend zu den Bodenfliesen aus der Vorposition.

Höhe  : 70mm
Menge: 110,000 m

**01.14 Zulage für Verlegung von Einzelfliesen**
Zulage für das Verlegen von Einzelfliesen.
Menge: 50,000 St

**01.15 Bewegungsfuge, Estrich**
Bewegungsfuge, bestehend aus:
- Mineralfaserunterlage
- Moosgummischnur
- Abdeckung mit elastischer Vergussmasse
Fugenquerschnitt : 10-12/50-70 mm
Menge: 10,000 m

**01.16 Trennschienen, Edelstahl, 30/12 mm**
Trennschienen, Edelstahl, als Materialtrennschienen, in verschiedenen Längen.
Abmessung :30/12 mm
Menge: 12,000 m

**01.17 Stundensatz Facharbeiter**
Arbeiten, welche nicht in den Positionen erfasst sind und gegen Nachweis zur Ausführung kommen:
Menge: 10,000 h

**01.18 Stundensatz Helfer**
Arbeiten, welche nicht in den Positionen erfasst sind und gegen Nachweis zur Ausführung kommen:
Menge: 10,000 h

### Titel 02 Obergeschoss

**02.1 Abdichtung, Böden**
Abdichtung für Böden durch Aufbringen einer flüssigen Dichtungsfolie auf trockene Estrichflächen; Ausführung zweilagig, kreuzweise beschichtet. In die obere Lage Quarzsand, Korngröße von 0,7 bis 1,2 mm als Haftbrücke für Dickbettmörtel oder Fliesenbelag im Dünnbett.
Menge: 50,000 m²

**02.2 Abdichtung, Anschluss Wand/Boden**
Abdichtung an Wand-/Bodenanschluss herstellen.Dichtband
an den Anschlussbereichen in die frische Spachtelung einlegen, Überlappungen ausführen, eingeklebtes Band mit frischem Dichtkleber überspachteln.
Menge: 75,000 m

**02.3 Untergrund mit Tiefengrund vorbereiten**
Untergrund mit Tiefengrundanstrich vollflächig vorbereiten.
Menge: 240,000 m²

**02.4 Abdichtung Wand/Boden mit Epoxidharz**
Abdichtung von Wand-und Bodenflächen mit einer Epoxidharzabdichtung auf trockenen Putzflächenbzw. Trockenbauwänden. Oberfläche muss geeignet sein für Fliesenbekleidungen. Ausführung in fertiger Leistung.
Menge: 120,000 m²

**02.5 Abdichtung Wand/Boden zementär**
Abdichtung von Wand-und Bodenflächen mit einer Dischtschlämme auf trockenen Putzflächen bzw. Trockenbauwänden. Oberfläche muss geeignet sein für Fliesenbekleidungen. Ausführung in fertiger Leistung.
Menge: 120,000 m²

**02.6 Rohrdurchgang eindichten**
Rohrdurchgang im Spritzwasserbereich mit Dichtmanschette eindichten, Dichtmanschette in die frische Spachtelung einkleben und mit Dichtkleber überspachteln.
Menge: 50,000 St

**02.7 Zulage für Bohrungen**
Zulage für das Herstellen von Bohrungen für Lichtschalter/ Stekdosen usw.
Menge: 50,000 St

**02.8 Wandfliesen, hell, Dünnbett**
Wandbekleidung, aus keramischen Fliesen, weiß, hell getönt oder farbig, in Innenräumen auf verlegefertigen Untergrund im Dünnbett mit hydraulisch erhärtendem Dünnbettmörtel verlegen.

Farbe: nach Wahl des Auftraggebers (es müssen mindestens 5 Muster vorgelegt werden !!! )

Format  : bis max. 30/60 cm (nach Wahl AG)
Oberfläche  : eben/halbmatt
Fliesenpreis je m²  : bis 30,00€ netto
Menge: 145,000 m²

**02.9 Eckschutzwinkel, Kunststoff**
Eckschutzwinkel, Kunststoff, an horizontalen und vertikalen Kanten.
Farbe: weiß oder hell getönt (passend zum Fliesenbelag)
Menge: 20,000 m

**02.10 Fugenverschluss, innen, Silikon**
Fugenverschluss in Innenräumen, an allen horizontalen und vertikalen Wand- und Bodenanschlüssen sowie an Türbekleidungen, einschl. Vorreinigung und Hinterfüllung der Fugen.
Fugenbreite : 6-8 mm i.M.
Fugenfarbe : nach Wahl AG (passend zum Fliesenbelag Fugendichtmasse : Silikon
Menge: 500,000 m

**02.11 Fugenverschluss, innen, Acryl**
Fugenverschluss in Innenräumen, an allen horizontalen und vertikalen Wand- und Bodenanschlüssen sowie an Türbekleidungen, einschl. Vorreinigung und Hinterfüllung der Fugen.
Fugenbreite  :  6-8 mm i.M.
Fugenfarbe  :  nach Wahl AG (passend zum Fliesenbelag)
Fugendichtmasse :  Acryl
Menge: 500,000 m

**02.12 Bodenfliesen R10, Dünnbett, bis 30/60**
Bodenbelag aus keramischen Fliesen, in Innenräumen auf verlegefertigen Zementestrich mit hydraulisch erhärtendem Dünnbettmörtel.

Farbe: nach Wahl des Auftraggebers (es müssen mindestens 5 Muster (Farben) vorgelegt werden !!!)

Format  : 20/20,30/60 bis max. 60/60(nach Wahl AG)
Oberfläche  : R10
Fliesenpreis je m²  : bis 30,00€ netto
Menge: 105,000 m²

**02.13 Sockelfliesen passend zu den Bodenfliesen**
Sockelfliesen, passend zu den Bodenfliesen, in Innenräumen verlegen.

Passend zu den Bodenfliesen aus der Vorposition.

Höhe  : 70mm
Menge: 55,000 m

**02.14 Zulage für Verlegung von Einzelfliesen**
Zulage für das Verlegen von Einzelfliesen.
Menge: 50,000 St

**02.15 Bewegungsfuge, Estrich**
Bewegungsfuge, bestehend aus:
- Mineralfaserunterlage
- Moosgummischnur
- Abdeckung mit elastischer Vergussmasse
Fugenquerschnitt : 10-12/50-70 mm
Menge: 10,000 m

**02.16 Stundensatz Helfer**
Arbeiten, welche nicht in den Positionen erfasst sind und gegen Nachweis zur Ausführung kommen:
Menge: 10,000 h

**02.17 Stundensatz Facharbeiter**
Arbeiten, welche nicht in den Positionen erfasst sind und gegen Nachweis zur Ausführung kommen:
Menge: 10,000 h

**02.18 Trennschienen, Edelstahl, 30/12 mm**
Trennschienen, Edelstahl, als Materialtrennschienen, in verschiedenen Längen.
Abmessung :30/12 mm
Menge: 20,000 m

### Titel 03 Treppe I

**03.1 Bodenfliesen als Treppenbelag ausbauen und entsorgen**
Bodenfliesen, als Treppenbelag (Tritt- und Setzstufen), geklebt oder im Mörtelbett verlegt, einschl. evtl. vorhandener Abschlusskante (Stahlrahmenprofil) ausbauen, reinigen und Bauschutt entsorgen.
Aufbauhöhe: bis 50 mm
Menge: 17,000 m²

**03.2 Ausgleichszementestrich, Treppenstufen**
Einbau eines Ausgleichsmörtels auf die vorhandenen Treppenstufen für die Verlegung von Treppenfliesen im Dünnbettverfahren. Haftverbund zum Untergrund muss gewährleistet sein.
Einbaudicke: bis 3cm
Auftrittbreite: ca. 29 cm
Auftrittlänge: ca. 130 mm
Menge: 23,500 m

**03.3 Tritt-/Setzstufe, Steinzeug, R10, UGL, eben, 30/20 cm, 18/26 cm**
Tritt- und Setzstufen aus keramischen Fliesen im Dünnbettverahren verlegt, einschl. erforderlicher Zuschnitte, Anpassungen und Verfugung.
Untergrund : Ausgleichzementestrich aus Vortposition
Einsatzbereich: Treppenfliese
Fliese/Platte: Steinzeug
Oberfläche: eben, matt
Musterung : nach Wahl AG (mind. 5 Musterfliesen vorlegen)
Farbton : nach Wahl AG (mind. 5 Musterfliesen vorlegen)
Bettungsverfahren: Dünnbett
Material Bettung: zementhaltiger Mörtel Typ C
Fugenmörtel: zementhaltiger Fugenmörtel
Farbton Fuge: nach Wahl AG
Rutschhemmung: R10 (DIN 51130)
Nennmaß: 30/20 cm
Bauteil: Treppenlauf innen
Treppenform: gerader Treppenlauf
Tiefe Trittstufe: 26-28 cm
Höhe Setzstufe: 18-20 cm
Breite Stufe: ca. 130 cm
Einbauort: Treppenhaus I

18 Steigungen x 1,30m Treppenbreite
Menge: 23,500 m

**03.4 Podest, Steinzeug, R10, zu vorgenannter Position**
Keramische Fliesen im Dünnbettverahren verlegt, einschl. erforderlicher Zuschnitte, Anpassungen und Verfugung, im Bereich der Treppenpodeste (s.Vorposition).
Einbauort: Treppenhaus I
Menge: 5,000 m²

**03.5 Sockelfliesen passend zu den Steinzeugfliesen der Vorposition**
Sockelfliesen, auf den Treppensatufen verlegen.

Passend zu den Bodenfliesen aus der Vorposition.

Höhe  : 70mm
Menge: 15,000 m

**03.6 Stundensatz Helfer**
Arbeiten, welche nicht in den Positionen erfasst sind und gegen Nachweis zur Ausführung kommen:
Menge: 5,000 h

**03.7 Stundensatz Facharbeiter**
Arbeiten, welche nicht in den Positionen erfasst sind und gegen Nachweis zur Ausführung kommen:
Menge: 5,000 h

### Titel 04 Treppe II

**04.1 Bodenfliesen als Treppenbelag ausbauen und entsorgen**
Bodenfliesen, als Treppenbelag (Tritt- und Setzstufen), geklebt oder im Mörtelbett verlegt, einschl. evtl. vorhandener Abschlusskante (Stahlrahmenprofil) ausbauen, reinigen und Bauschutt entsorgen.
Aufbauhöhe: bis 50 mm
Menge: 15,000 m²

**04.2 Ausgleichszementestrich, Treppenstufen**
Einbau eines Ausgleichsmörtels auf die vorhandenen Treppenstufen für die Verlegung von Treppenfliesen im Dünnbettverfahren. Haftverbund zum Untergrund muss gewährleistet sein.
Einbaudicke: bis 3cm
Auftrittbreite: ca. 29 cm
Auftrittlänge: ca. 120 mm
Menge: 22,000 m

**04.3 Tritt-/Setzstufe, Steinzeug, R10, UGL, eben, 30/20 cm, 18/26 cm**
Tritt- und Setzstufen aus keramischen Fliesen im Dünnbettverahren verlegt, einschl. erforderlicher Zuschnitte, Anpassungen und Verfugung.
Untergrund : Ausgleichzementestrich aus Vortposition
Einsatzbereich: Treppenfliese
Fliese/Platte: Steinzeug
Oberfläche: eben, matt
Musterung : nach Wahl AG (mind. 5 Musterfliesen vorlegen)
Farbton : nach Wahl AG (mind. 5 Musterfliesen vorlegen)
Bettungsverfahren: Dünnbett
Material Bettung: zementhaltiger Mörtel Typ C
Fugenmörtel: zementhaltiger Fugenmörtel
Farbton Fuge: nach Wahl AG
Rutschhemmung: R10 (DIN 51130)
Nennmaß: 30/20 cm
Bauteil: Treppenlauf innen
Treppenform: gerader Treppenlauf
Tiefe Trittstufe: 26-28 cm
Höhe Setzstufe: 18-20 cm
Breite Stufe: ca. 120 cm
Einbauort: Treppenhaus I

18 Steigungen x 1,30m Treppenbreite
Menge: 22,000 m

**04.4 Podest, Steinzeug, R10, zu vorgenannter Position**
Keramische Fliesen im Dünnbettverahren verlegt, einschl. erforderlicher Zuschnitte, Anpassungen und Verfugung, im Bereich der Treppenpodeste (s.Vorposition).
Einbauort: Treppenhaus I
Menge: 2,500 m²

**04.5 Sockelfliesen passend zu den Steinzeugfliesen der Vorposition**
Sockelfliesen, auf den Treppensatufen verlegen.

Passend zu den Bodenfliesen aus der Vorposition.

Höhe  : 70mm
Menge: 20,000 m

**04.6 Stundensatz Helfer**
Arbeiten, welche nicht in den Positionen erfasst sind und gegen Nachweis zur Ausführung kommen:
Menge: 5,000 h

**04.7 Stundensatz Facharbeiter**
Arbeiten, welche nicht in den Positionen erfasst sind und gegen Nachweis zur Ausführung kommen:
Menge: 5,000 h
